# Verbundplatte
Leistungsbeschreibung (GAEB DA XML 3.2, DA81)
Projekt: 8
Währung: EUR
Vergabeart: Beschränkte Ausschreibung
Erstellt mit: GXML Toolbox V3.2 R20140604, ORCA AVA 23.0 SP2 - Enterprise Edition 23.00.02, 08.11.2024

## 01 Aluminium Verbundplatte 4mm FR

**1 Vorbemerkungen**
Verfasser:

Haushaut GmbH

Grundlage für die Ausführung der beschriebenen
Leistung sind
die national geltenden Vorschriften, Fachregeln und
Normen.

Folgende Unterlagen liegen dem Leistungsverzeichnis
zugrunde:

Das nachstehende Leistungsverzeichnis wurde anhand der
uns
zur Verfügung gestellten Planunterlagen nach den
zurzeit
geltenden allgemeinen Regeln der Technik erstellt. Die
Positionen sind vom Bieter auf Durchführbarkeit zu
prüfen, die
Mengen sind am Objekt auf Richtigkeit zu kontrollieren
und
gegebenenfalls zu ändern.
Materialverschnitt, Falzverluste sowie Klein- u.
Befestigungsmaterial sind in die betreffenden
Positionen
einzurechnen. Abrechnung erfolgt nach bauseitigem
Aufmaß.
Die Besichtigung der Baustelle vor Angebotsabgabe wird
dringend angeraten.
Arbeits-, Fassaden- und Schutzgerüste sowie mögliche
Straßenabsperrungen und behördliche Genehmigungen,
Blitzschutz, Nebengebäude, Balkone, Vordächer sind in
dieser
Ausschreibung nicht enthalten. Die Bauphysik und
Statik sind
bauseits zu erbringen.

Die Haushaut GmbH übernimmt sowohl für die
Vollständigkeit
der Einzelpositionen zur Ausführung der beschriebenen
Leistungen als auch für die Richtigkeit der Maßangaben
in den
Einzelpositionen keine Haftung. Der Planer hat alle
Aussagen
und Angaben auf Richtigkeit zu prüfen und
gegebenenfalls
anzupassen. Hierbei handelt es sich um eine
Ausschreibungszuarbeit, die dem Planer (z.B.
Architekten) als
Beratungsservice zur Verfügung gestellt wird.
Menge: 0,000

**2 Fassadenbekleidung mit haushaut Verbundplatte GENIETET**
liefern und montieren einer hinterlüfteten Fassadenbekleidung mit haushaut Verbundplatte FR auf vorhandener Unterkonstruktion, mittels Nietverbindung.
Zuschnitte nach örtlichem Aufmass gem. Angabe der Bauleitung bzw. Fassadenverlegeplänen.
Nietsetzköpfe sind entsprechent dem Platten-Farbton lackiert. Nieten sind mittels Nietvorsatzlehre zusetzten. Die Wärmeausdehnung der Platte ist zu
berücksichtigen. Auf die erforderliche Hinterlüftung der Fassade ist zuachten(DIN 18516). Die Herstellerrichtlinien sind genau einzuhalten!

Farbe: anthrazit pearls;grau pearls; hausgrau pearls;Weiß; Zinksilber pearls; schwarz pearls
Menge: 0,000 m²

**3 Deckenunteransichten mit haushaut Verbundplatten FR genietet**
Deckenuntersichten bekleiden auf vorhandener Unterkonstruktion, mittels Nietverbindung.
Zuschnitte nach örtlichem Aufmass gem. Angabe der Bauleitung bzw. Fassadenverlegeplänen.
Nietsetzköpfe sind entsprechent dem Platten-Farbton lackiert. Nieten sind mittels Nietvorsatzlehre zusetzten. Die Wärmeausdehnung der Platte ist zu
berücksichtigen.
Herstellerrichtlinien sind genau einzuhalten!

Farbe: anthrazit pearls;grau pearls; hausgrau pearls;Weiß; Zinksilber pearls; schwarz pearls
Menge: 0,000 m²

**4 Fassadenbekleidung mit haushaut Verbundplatte FR GEKLEBT**
Liefern und Montieren einer hinterlüftete Fassadenbekleidung mit haushaut Verbundplatte FR auf vorhandener Unterkonstruktion, mittels Klebeverbindung.
Zuschnitte nach örtlichem Aufmass gem. Angabe der Bauleitung bzw. Fassadenverlegeplänen.
Befestigen der Tafeln mit dem Klebesystem Innotec Project System "Adheseal Project. Die Wärmeausdehnung der Platte ist zu berücksichtigen.
Auf die erforderliche Hinterlüftung der Fassade ist zuachten(DIN 18516). Die Hersteller- und Verlegerichtlinien sind genau einzuhalten!

Farbe: anthrazit pearls;grau pearls; hausgrau pearls;Weiß; Zinksilber pearls; schwarz pearls
Menge: 0,000 m²

**5 Deckenunteransichten mit haushaut Verbundplatten FR Geklebt**
Deckenuntersichten bekleiden auf vorhandener Unterkonstruktion, mittels Klebeverbindung.
Zuschnitte nach örtlichem Aufmass gem. Angabe der Bauleitung bzw. Fassadenverlegeplänen.
Befestigen der Tafeln mit dem Klebesystem  Innotec Project System "Adheseal Project. Die Wärmeausdehnung der Platte ist zu berücksichtigen.
Hersteller- und Verlegerichtlinien sind genau einzuhalten!

Farbe: anthrazit pearls;grau pearls; hausgrau pearls;Weiß; Zinksilber pearls; schwarz pearls
Menge: 0,000 m²

**6 Fassadenbekleidung mit haushaut Verbundplatte GESCHRAUBT**
liefern und montieren einer hinterlüfteten Fassadenbekleidung mit haushaut Verbundplatte FR auf vorhandener Unterkonstruktion, mittels Fassadenschrauben.
Zuschnitte nach örtlichem Aufmass gem. Angabe der Bauleitung bzw. Fassadenverlegeplänen.
Schraubenköpfe sind entsprechent dem Platten-Farbton lackiert. Die Wärmeausdehnung der Platte ist zu
berücksichtigen. Auf die erforderliche Hinterlüftung der Fassade ist zuachten(DIN 18516). Die Herstellerrichtlinien sind genau einzuhalten!

Farbe: anthrazit pearls;grau pearls; hausgrau pearls;Weiß; Zinksilber pearls; schwarz pearls
Menge: 0,000 m³

**7 Deckenunteransichten mit haushaut Verbundplatten FR geschraubt**
Deckenuntersichten bekleiden auf vorhandener Unterkonstruktion, mittels Fassadenschrauben
Zuschnitte nach örtlichem Aufmass gem. Angabe der Bauleitung bzw. Fassadenverlegeplänen.
Schraubenköpfe sind entsprechent dem Platten-Farbton lackiert. Die Wärmeausdehnung der Platte ist zu
berücksichtigen.
Herstellerrichtlinien sind genau einzuhalten!

Farbe: anthrazit pearls;grau pearls; hausgrau pearls;Weiß; Zinksilber pearls; schwarz pearls
Menge: 0,000 m²

**8 Zulage auf Fassadenteilbereiche nach RAL**
Zulage zur Vorposition, jedoch in einer zweiten Fassadenfarbe in Kleinflächen,
Pfeilerverkleidung zwischen Fenstern, Fensterband.

Farbe: RAL '.........'
nach Wahl des Auftraggebers
Menge: 0,000 m³

**9 Zulage auf Spritzlackierung nach RAL**
Zulage auf Spritzlackierung der haushaut Verbundplatte FR mit Naßlack, inkl. Reinigung der Flächen.

Farbe: RAL '.........'
nach Wahl des Auftraggebers
Baubreite: '.........' mm (1500 mm Standard)
Länge: '.........' mm (4000 mm Standard)
Vorderseite:[ ]
Rückseite:[ ]
Menge: 0,000 m²

**10 Unterer Fassadenabschluss**
Unterer Fassadenabschluss zweiteilig,
aus einem gekanteten
Aluminiumlochblech und einer gekanteten
Steckleiste.
haushaut Verbundplatte FR gefräst und gekantet.

Lochblech:
Farbe: blank
Materialstärke: 0,7 mm
Abkantung: 1 Stk.

Steckleiste:
Farbe: '.........'
Zuschnitt: '.........' mm
Abkantung: 4 Stk.
Materialstärke: 0,7 mm

inkl. erforderlichem Befestigungsmaterial.
Auf einen ausreichenden Belüftungsquerschnitt von min. 50 cm²/m nach DIN18516-1
ist zu achten.
Menge: 0,000 m

**11 Oberer Fassadenabschluss**
Oberer Fassadenabschluss mit Lochblech zur Entlüftung und Insekten- bzw. Vogelschutz für belüftete Fassadenkonstruktionen,

Lochblech:
Farbe: blank
Materialstärke: 0,7 mm
Abkantung: 2 Stk.

inkl. erforderlichem Befestigungsmaterial.
Auf einen ausreichenden Entlüftungsquerschnitt von min.
50cm²/m nach DIN18516-1 ist zu achten.
Menge: 0,000 m

**12 Zulage für Schrägschnitte**
Zulage auf Hauptposition für Schrägschnitte der haushaut Verbundplatte FR Fassadenbekleidung.
Menge: 0,000 m

**13 Zulage für Rundschnitte**
Zulage auf Hauptposition für Rundschnitte der
haushaut Verbundplatte FR Fassadenbekleidung.
Menge: 0,000 m

**14 Fugenhinterlegung Falzband**
Liefern und Montieren der horizontalen und verikalen Fugenhinterlegung für haushaut Verbundplatte FR

haushaut Falz LK1
Materialstärke: 0,70 mm,
Zuschnitt: 120 mm,

Farbe: anthrazit pearls;grau pearls; hausgrau pearls;Weiß; Zinksilber pearls; schwarz pearls

inkl. erforderlichem Befestigungsmaterial
Menge: 0,000 m

**15 Fugenhinterlegung mit EPDM-Band**
Liefern und Montieren der horizontalen und verikalen Fugenhinterlegung für haushaut Verbundplatte FR

Material: synthetischer EPDM-Kautschuk
Materialstärke: ca 0.8 mm
Farbe: schwarz
Breite: 70mm;110mm

Breite: '.........'

inkl. erforderlichem Befestigungsmaterial
Menge: 0,000 m

**16 Innen- und Außenecken mit haushaut Verbundplatte FR (geschlossen)**
Innen- und Außenecken gefräst und gekantet
Menge: 0,000 m

**17 Innen- und Außenecken mit haushaut Verbundplatte FR (offen)**
Innen- und Außenecken mit offenen Fugen anpassen.
Menge: 0,000 m

**18 Fensterbank**
Liefern und Montieren von
Fensterbankabdeckung,

Fensterbank
Materialstärke: '.........' mm,
Zuschnitt: '.........' mm,
Abkantung:  3 Stk,
Oberfläche wie Flächeneindeckung

inkl. Haltestreifen und seitlicher Aufkantung.
Menge: 0,000 m

**19 Fensterleibung (geschlossen)**
Liefern und montieren von senkrechten Fenster- und Türabschlüssen(Leibungen) gefräst und gekantet,
haushaut Verbundplatte indirekt mit durchgehendem Einsteckprofilen befestigen. Zwischen
Einsteckprofil und Fensterrahmen ist
ein Dichtungsband aufzubringen

Leibungstiefe bis '.........' mm.

Einsteckprofil
Zuschnitt150 mm
Metalldicke0,7 mm
Abkantungen4
Oberfläche wie Flächeneindeckung

fachgerecht befestigt, inkl. erforderlicher Stütz-
bzw. Hilfskonstruktion.
Im Preis inbegriffen ist das Ausschneiden und Anarbeiten im Bereich des seitlichen Fensterbankabschluss.
Menge: 0,000 m

**20 Fensterleibung (offen)**
Liefern und montieren von senkrechten Fenster- und Türabschlüssen(Leibungen) mit  offenen Fugen anpassen,
haushaut Verbundplatte FR indirekt mit durchgehendem Einsteckprofilen befestigen. Zwischen
Einsteckprofil und Fensterrahmen ist
ein Dichtungsband aufzubringen

Leibungstiefe bis '.........' mm.
Einsteckprofil
Zuschnitt150 mm
Metalldicke0,7 mm
Abkantungen4
Oberfläche wie Flächeneindeckung

fachgerecht befestigt, inkl. erforderlicher Stütz-
bzw. Hilfskonstruktion.
Im Preis inbegriffen ist das Ausschneiden und Anarbeiten im Bereich des seitlichen Fensterbankabschluss.
Menge: 0,000 m

**21 Fenstersturz**
Liefern und montieren von horizontalen Fenster- und Türabschlüssen (Sturz) gefräst und gekantet.

Fenstersturzprofil:
Zuschnitt: '.........' mm,
Abkantung: bis 3 Stk.,
Oberfläche wie Flächeneindeckung

Lochblech: Rundlochung Ø 5 mm,
Zuschnitt: '.........' mm,
Abkantung: bis 2 Stk.,
Oberfläche blank

Steckleiste:
Zuschnitt: 120 mm,
Abkantung: 3 Stk,
Oberfläche wie Flächeneindeckung

fachgerecht befestigt, inkl. erforderlicher Stütz-
bzw. Hilfskonstruktion.
Im Preis inbegriffen ist das Ausschneiden und Anarbeiten im Bereich der seitlichen Fensterleibung.
Menge: 0,000 m

**22 Seitlicher Wandanschluss**
Seitlicher Wandanschluss,
die haushaut Verbundplatte wird
auf einem L-Profil gedeckt.
Die verbleibende Fuge zwischen Mauerwerk/Putz
und L-Profil von ca.
10 mm mit einer Moosgummi-Dichtungs-
schnur und säurefreier, dauerelastischer
Dichtungsmasse schließen.

L-Profil aus Ergänzungsband

Zuschnitt  200 mm
Metalldicke  0,7 mm
Abkantungen  3 Stk.
Menge: 0,000 m

**23 Fachgerechtes Ausschneiden und Einbinden von Tragprofilen**
Fachgerechtes Ausschneiden und Einbinden von Tragprofilen (z.B. Werbetafeln und/oder Lüftungen) in die haushaut Verbundplatte FR, inkl. Stütz.- bzw. Hilfskonstruktionen, Dichtungs- und Befestigungsmaterial.

Öffnungsgröße: '.........'
Durchmesser: '.........' mm
Menge: 0,000 St

**24 Seitlicher Anschluß(Gaube)**
Hergestellt aus haushaut Falz LK1:

Lieferung und Montage des Wandanschlusses.
Zuschnitt: '.........' mm
Metalldicke:  0,7 mm
Abkantungen:  4 Stk

Der Seitlicheanschluß ist wandseitig aufzustellen und mit einer
Rückkantung zu versehen,wandseitig mittels Haften
fachgerecht zu befestigen. Dachseitig erhalten die
Profile einen Wasserfalz und werden unter der
Dacheindeckung in den Haftstreifen eingehangen.
seitliche Aufstellhöhen:
Dachneigung kleiner 5° mind. 150 mm
Dachneigung kleiner 22° mind. 100 mm
Dachneigung größer gleich 22° mind. 80 mm
Menge: 0,000 m

**25 Traufseitiger Anschluß(Gaube)**
Hergestellt aus haushaut Falz LK1:

Lieferung und Montage des Wandanschlusses.
Zuschnitt: '.........' mm
Metalldicke:  0,7 mm
Abkantungen:  4 Stk

Der Traufseitigeanschluß ist wandseitig aufzustellen und mit einer
Rückkantung zu versehen,wandseitig mittels Haften
fachgerecht zu befestigen. Dachseitig erhalten die
Profile einen Wasserfalz und werden über der
Dacheindeckung in den Haftstreifen eingehangen.
seitliche Aufstellhöhen:
Dachneigung kleiner 5° mind. 150 mm
Dachneigung kleiner 22° mind. 100 mm
Dachneigung größer gleich 22° mind. 80 mm
Menge: 0,000 m

**26 Zulage Ecke Anschluss**
Zulage für diverse Ecken zu vorbeschriebenem Anschluß.
Menge: 0,000 St

**27 Platten nachträglich einsetzen, Gerüstanker**
Platten im Bereich der Gerüstanker nachträglich im Zuge des Gerüstabbaus einsetzen.
Menge: 0,000 St

USt %: 19,00
